# TEJAS VEREA

- Propiedad del archivo: SOFT S.A.
- Formato: FIEBDC-3/2002
- Programa: Presto 8.6
- Fecha de los precios: 07/09/2026
- Divisa: EUR
- Código: COD PARTIDA

## 01 CUBIERTA

**QTVS4015F** m² "Verea System" TVF teja curva 40x15 sobre placa de fibrocemento
Precio: 81.15
Sistema de cubierta inclinada "Verea System" configuración TVF con teja curva 40x15 sobre placa de fibrocemento
Sistema de cubierta inclinada "Verea System" con teja curva cerámica 40x15 según DIT 622p/22 con una pendiente media del 30%. FORMACIÓN DE PENDIENTES: forjado inclinado de hormigón; IMPERMEABILIZACIÓN: placas bajo teja de fibrocemento con paso de onda 177 mm, de 2500 mm de longitud, 980 mm de anchura y 6,5 mm de espesor, color gris; Euroclase A1 de reacción al fuego según UNE-EN 13501-1, colocadas con un solape de la placa superior según pendiente y fijadas mecánicamente al soporte; COBERTURA: tejas cerámicas curvas Verea, acabado color en masa rojo, dimensiones 400x150x115 mm, resistencia a la helada mínima de 500 ciclos según norma UNE-EN 539-2, colocadas sobre la placa de fibrocemento en seco mediante distintos elementos de fijación entre los que se incluyen ganchos, tornillos y grapas. Se utilizará espuma de poliuretano Verea V-100 como elemento posicionador de las tejas. Incluye sistema de cumbrera ventilado (con todos sus componentes), peine de alero de acero inoxidable modelo ITC15, piezas especiales de cobertura y resolución de puntos singulares. El precio no incluye el forjado de hormigón.

| Código | Ud | Descripción | Rendimiento | Precio | Importe |
|---|---|---|---|---|---|
| mo020 | h | Oficial 1ª especialista (mano de obra) | 0.7 | 23.08 | 16.16 |
| mo113 | h | Ayudante especialista (mano de obra) | 0.8 | 21.68 | 17.34 |
| P1600110 | u | Placa de fibrocemento con paso de onda 177 mm (material) | 0.415 | 38.28 | 15.89 |
| 310101 | u | Teja cerámica curva Verea, medidas 400x150x115 mm, color rojo (material) | 32.9 | 0.5 | 16.45 |
| 13102001 | u | Espuma de poliuretano Verea V-100 (material) | 0.25 | 7 | 1.75 |
| 13101003 | u | Gancho inox 70 mm AISI 304 (material) | 15.8 | 0.07 | 1.11 |
| 340101 | u | Teja cerám. curva alero Verea, medidas 400x150x115 mm color rojo (material) | 1.315 | 0.61 | 0.80 |
| 13201001 | u | Tornillo 4,5x70 mm anticorrosión (material) | 1.47 | 0.09 | 0.13 |
| 39210100 | u | Remate lateral recto derecho Verea color rojo (material) | 0.038 | 4.68 | 0.18 |
| 39110100 | u | Remate lateral recto izquierdo Verea color rojo (material) | 0.038 | 4.68 | 0.18 |
| 13202001 | u | Peine de alero Verea, modelo ITC 15 (material) | 0.233 | 20.9 | 4.87 |
| 13301002 | u | Tornillo 3,5x35 mm anticorrosión (material) | 1.395 | 0.04 | 0.06 |
| 13203101 | u | Perfil de acero prelacado (goterón) Verea, de 2000x95x0,7 mm (material) | 0.116 | 16.5 | 1.91 |
| 35050184 | u | Teja curva cumbrera Verea, medidas 500x210x160 mm color rojo (material) | 0.269 | 1.14 | 0.31 |
| 13302002 | u | Lámina cumbrera impermeable transpirable BM3 Verea (material) | 0.004 | 49.5 | 0.20 |
| 13301004 | u | Perfil de cumbrera (material) | 0.039 | 12.1 | 0.47 |
| 13301005 | u | Unión perfil de cumbrera (material) | 0.038 | 0.32 | 0.01 |
| 13301001 | u | Conjunto pletina GEOMET 500B (material) | 0.115 | 3.3 | 0.38 |
| 13301008 | u | Grapa sujeción teja cumbrera inox AISI 316 (material) | 0.269 | 0.57 | 0.15 |
| 13301007 | u | Tornillo 4,8x38 mm anticorrosión (material; 08/09/2026) | 0.269 | 0.08 | 0.02 |
| 39310100 | u | Encuentro 3 aguas Verea color rojo (material) | 0.004 | 28.6 | 0.11 |
| 12011101 | u | Cuña cerámica pequeña Verea color rojo (material) | 1.49 | 1.6 | 2.38 |
| 39510100 | u | Inicio de limatesa cerámico Verea color rojo (material) | 0.01 | 22.1 | 0.22 |
| 39610100 | u | Tapón de cumbrera cerámico Verea color rojo (material) | 0.003 | 22.1 | 0.07 |
|  |  | Total |  |  | 81.15 |

**QTVS4520O** m² "Verea System" TVO teja curva 45x20 sobre placa asfáltica
Precio: 81.24
Sistema de cubierta inclinada "Verea System" configuración TVO con teja curva 45x20 sobre placa asfáltica
Sistema de cubierta inclinada "Verea System" con teja curva cerámica 45x20 según DIT 622p/22 con una pendiente media del 30%. FORMACIÓN DE PENDIENTES: forjado inclinado de hormigón; IMPERMEABILIZACIÓN: placas bajo teja compuestas por una armadura base de fibras (minerales y vegetales) y resinas termoestables saturadas en asfalto a altas temperaturas,pintada con pigmentos inorgánicos tipo Onduline BT-150 Plus según norma UNE-EN 534, fijadas mecánicamente al soporte; COBERTURA: tejas cerámicas curvas Verea, acabado color en masa rojo, dimensiones 450x200x150 mm, resistencia a la helada mínima de 500 ciclos según norma UNE-EN 539-2, colocadas sobre la placa de fibrocemento en seco mediante distintos elementos de fijación entre los que se incluyen ganchos, tornillos y grapas. Se utilizará espuma de poliuretano Verea V-100 como elemento posicionador de las tejas. Incluye sistema de cumbrera ventilado (con todos sus componentes), peine de alero de acero inoxidable modelo ITC20, piezas especiales de cobertura y resolución de puntos singulares. El precio no incluye el forjado de hormigón.

| Código | Ud | Descripción | Rendimiento | Precio | Importe |
|---|---|---|---|---|---|
| mo020 | h | Oficial 1ª especialista | 0.8 | 23.08 | 18.46 |
| mo113 | h | Ayudante especialista | 0.85 | 21.68 | 18.43 |
| 13502005 | u | Placa asfáltica Onduline Bajo Teja DRS BT150 Plus (material) | 0.555 | 22.53 | 12.50 |
| 310401 | u | Teja cerámica curva Verea, medidas 450x200x150 mm color rojo (material) | 21.1 | 0.78 | 16.46 |
| 13102001 | u | Espuma de poliuretano Verea V-100 | 0.25 | 7 | 1.75 |
| 13101003 | u | Gancho inox 70 mm AISI 304 | 10.1 | 0.07 | 0.71 |
| 340401 | u | Teja cerám. curva alero Verea, medidas 450x200x150 mm color rojo (material) | 0.98 | 0.87 | 0.85 |
| 13106003 | u | Fijación de teja sobre Onduline (material) | 0.98 | 0.84 | 0.82 |
| 13201001 | u | Tornillo 4,5x70 mm anticorrosión | 1.135 | 0.09 | 0.10 |
| 39210100 | u | Remate lateral recto derecho Verea color rojo | 0.038 | 4.68 | 0.18 |
| 39110100 | u | Remate lateral recto izquierdo Verea color rojo | 0.038 | 4.68 | 0.18 |
| 13202007 | u | Peine de alero Verea, modelo ITC 20 onduline (material; 08/09/2026) | 0.233 | 19.8 | 4.61 |
| 13301002 | u | Tornillo 3,5x35 mm anticorrosión | 1.395 | 0.04 | 0.06 |
| 13203101 | u | Perfil de acero prelacado (goterón) Verea, de 2000x95x0,7 mm | 0.116 | 16.5 | 1.91 |
| 35050184 | u | Teja curva cumbrera Verea, medidas 500x210x160 mm color rojo | 0.269 | 1.14 | 0.31 |
| 13302002 | u | Lámina cumbrera impermeable transpirable BM3 Verea | 0.004 | 49.5 | 0.20 |
| 13301004 | u | Perfil de cumbrera | 0.039 | 12.1 | 0.47 |
| 13301005 | u | Unión perfil de cumbrera | 0.038 | 0.32 | 0.01 |
| 13301001 | u | Conjunto pletina GEOMET 500B | 0.115 | 3.3 | 0.38 |
| 13301008 | u | Grapa sujeción teja cumbrera inox AISI 316 | 0.269 | 0.57 | 0.15 |
| 13301007 | u | Tornillo 4,8x38 mm anticorrosión | 0.269 | 0.08 | 0.02 |
| 39310100 | u | Encuentro 3 aguas Verea color rojo | 0.004 | 28.6 | 0.11 |
| 12001001 | u | Cuña cerámica grande marca Verea color rojo (material) | 1.111 | 2.05 | 2.28 |
| 39510100 | u | Inicio de limatesa cerámico Verea color rojo | 0.01 | 22.1 | 0.22 |
| 39610100 | u | Tapón de cumbrera cerámico Verea color rojo | 0.003 | 22.1 | 0.07 |
|  |  | Total |  |  | 81.24 |

**QTVS4520F** m² "Verea System" TVF teja curva 45x20 sobre placa de fibrocemento
Precio: 82.31
Sistema de cubierta inclinada "Verea System" configuración TVF con teja curva 45x20 sobre placa de fibrocemento
Sistema de cubierta inclinada "Verea System" con teja curva cerámica 45x20 según DIT 622p/22 con una pendiente media del 30%. FORMACIÓN DE PENDIENTES: forjado inclinado de hormigón; IMPERMEABILIZACIÓN: placas bajo teja de fibrocemento con paso de onda 230/235 mm, de 2500 mm de longitud, 980 mm de anchura y 6,5 mm de espesor, color gris; Euroclase A1 de reacción al fuego según UNE-EN 13501-1, colocadas con un solape de la placa superior según pendiente y fijadas mecánicamente al soporte; COBERTURA: tejas cerámicas curvas Verea, acabado color en masa rojo, dimensiones 450x200x150 mm, resistencia a la helada mínima de 500 ciclos según norma UNE-EN 539-2, colocadas sobre la placa de fibrocemento en seco mediante distintos elementos de fijación entre los que se incluyen ganchos, tornillos y grapas. Se utilizará espuma de poliuretano Verea V-100 como elemento posicionador de las tejas. Incluye sistema de cumbrera ventilado (con todos sus componentes), peine de alero de acero inoxidable modelo ITC20, piezas especiales de cobertura y resolución de puntos singulares. El precio no incluye el forjado de hormigón.

| Código | Ud | Descripción | Rendimiento | Precio | Importe |
|---|---|---|---|---|---|
| mo020 | h | Oficial 1ª especialista | 0.7 | 23.08 | 16.16 |
| mo113 | h | Ayudante especialista | 0.8 | 21.68 | 17.34 |
| 13501017 | u | Placa de fibrocemento con paso de onda 230/235 mm (material) | 0.458 | 38.25 | 17.52 |
| 310401 | u | Teja cerámica curva Verea, medidas 450x200x150 mm color rojo | 21.4 | 0.78 | 16.69 |
| 13102001 | u | Espuma de poliuretano Verea V-100 | 0.25 | 7 | 1.75 |
| 13101003 | u | Gancho inox 70 mm AISI 304 | 10.21 | 0.07 | 0.71 |
| 340401 | u | Teja cerám. curva alero Verea, medidas 450x200x150 mm color rojo | 0.99 | 0.87 | 0.86 |
| 13201001 | u | Tornillo 4,5x70 mm anticorrosión | 1.145 | 0.09 | 0.10 |
| 39210100 | u | Remate lateral recto derecho Verea color rojo | 0.038 | 4.68 | 0.18 |
| 39110100 | u | Remate lateral recto izquierdo Verea color rojo | 0.038 | 4.68 | 0.18 |
| 13202006 | u | Peine de alero Verea, modelo ITC 20 fibrocemento (material) | 0.233 | 19.8 | 4.61 |
| 13301002 | u | Tornillo 3,5x35 mm anticorrosión | 1.395 | 0.04 | 0.06 |
| 13203101 | u | Perfil de acero prelacado (goterón) Verea, de 2000x95x0,7 mm | 0.116 | 16.5 | 1.91 |
| 35050184 | u | Teja curva cumbrera Verea, medidas 500x210x160 mm color rojo | 0.269 | 1.14 | 0.31 |
| 13302002 | u | Lámina cumbrera impermeable transpirable BM3 Verea | 0.004 | 49.5 | 0.20 |
| 13301004 | u | Perfil de cumbrera | 0.039 | 12.1 | 0.47 |
| 13301005 | u | Unión perfil de cumbrera | 0.038 | 0.32 | 0.01 |
| 13301001 | u | Conjunto pletina GEOMET 500B | 0.115 | 3.3 | 0.38 |
| 13301008 | u | Grapa sujeción teja cumbrera inox AISI 316 | 0.269 | 0.57 | 0.15 |
| 13301007 | u | Tornillo 4,8x38 mm anticorrosión | 0.269 | 0.08 | 0.02 |
| 39310100 | u | Encuentro 3 aguas Verea color rojo | 0.004 | 28.6 | 0.11 |
| 12001001 | u | Cuña cerámica grande marca Verea color rojo | 1.123 | 2.05 | 2.30 |
| 39510100 | u | Inicio de limatesa cerámico Verea color rojo | 0.01 | 22.1 | 0.22 |
| 39610100 | u | Tapón de cumbrera cerámico Verea color rojo | 0.003 | 22.1 | 0.07 |
|  |  | Total |  |  | 82.31 |

**QTVS5021O** m² "Verea System" TVO teja curva 50x21 sobre placa asfáltica
Precio: 81.96
Sistema de cubierta inclinada "Verea System" configuración TVO con teja curva 50x21 sobre placa asfáltica
Sistema de cubierta inclinada "Verea System" con teja curva cerámica 50x21 según DIT 622p/22 con una pendiente media del 30%. FORMACIÓN DE PENDIENTES: forjado inclinado de hormigón; IMPERMEABILIZACIÓN: placas bajo teja compuestas por una armadura base de fibras (minerales y vegetales) y resinas termoestables saturadas en asfalto a altas temperaturas,pintada con pigmentos inorgánicos tipo Onduline BT-150 Plus según norma UNE-EN 534, fijadas mecánicamente al soporte; COBERTURA: tejas cerámicas curvas Verea, acabado color en masa rojo, dimensiones 500x210x160 mm, resistencia a la helada mínima de 500 ciclos según norma UNE-EN 539-2, colocadas sobre la placa de fibrocemento en seco mediante distintos elementos de fijación entre los que se incluyen ganchos, tornillos y grapas. Se utilizará espuma de poliuretano Verea V-100 como elemento posicionador de las tejas. Incluye sistema de cumbrera ventilado (con todos sus componentes), peine de alero de acero inoxidable modelo ITC20, piezas especiales de cobertura y resolución de puntos singulares. El precio no incluye el forjado de hormigón.

| Código | Ud | Descripción | Rendimiento | Precio | Importe |
|---|---|---|---|---|---|
| mo020 | h | Oficial 1ª especialista | 0.8 | 23.08 | 18.46 |
| mo113 | h | Ayudante especialista | 0.85 | 21.68 | 18.43 |
| 13502005 | u | Placa asfáltica Onduline Bajo Teja DRS BT150 Plus | 0.556 | 22.53 | 12.53 |
| 310501 | u | Teja cerámica curva Verea, medidas 500x210x160 mm color rojo (material) | 18.6 | 0.92 | 17.11 |
| 13102001 | u | Espuma de poliuretano Verea V-100 | 0.25 | 7 | 1.75 |
| 13101003 | u | Gancho inox 70 mm AISI 304 | 8.81 | 0.07 | 0.62 |
| 340501 | u | Teja cerám. curva alero Verea, medidas 500x210x160 mm color rojo (material; 09/09/2026) | 0.98 | 1 | 0.98 |
| 13106003 | u | Fijación de teja sobre Onduline | 0.98 | 0.84 | 0.82 |
| 13201001 | u | Tornillo 4,5x70 mm anticorrosión | 1.135 | 0.09 | 0.10 |
| 39210100 | u | Remate lateral recto derecho Verea color rojo | 0.038 | 4.68 | 0.18 |
| 39110100 | u | Remate lateral recto izquierdo Verea color rojo | 0.038 | 4.68 | 0.18 |
| 13202007 | u | Peine de alero Verea, modelo ITC 20 onduline | 0.233 | 19.8 | 4.61 |
| 13301002 | u | Tornillo 3,5x35 mm anticorrosión | 1.395 | 0.04 | 0.06 |
| 13203101 | u | Perfil de acero prelacado (goterón) Verea, de 2000x95x0,7 mm | 0.116 | 16.5 | 1.91 |
| 35050184 | u | Teja curva cumbrera Verea, medidas 500x210x160 mm color rojo | 0.269 | 1.14 | 0.31 |
| 13302002 | u | Lámina cumbrera impermeable transpirable BM3 Verea | 0.004 | 49.5 | 0.20 |
| 13301004 | u | Perfil de cumbrera | 0.039 | 12.1 | 0.47 |
| 13301005 | u | Unión perfil de cumbrera | 0.038 | 0.32 | 0.01 |
| 13301001 | u | Conjunto pletina GEOMET 500B | 0.115 | 3.3 | 0.38 |
| 13301008 | u | Grapa sujeción teja cumbrera inox AISI 316 | 0.269 | 0.57 | 0.15 |
| 13301007 | u | Tornillo 4,8x38 mm anticorrosión | 0.269 | 0.08 | 0.02 |
| 39310100 | u | Encuentro 3 aguas Verea color rojo | 0.004 | 28.6 | 0.11 |
| 12001001 | u | Cuña cerámica grande marca Verea color rojo | 1.111 | 2.05 | 2.28 |
| 39510100 | u | Inicio de limatesa cerámico Verea color rojo | 0.01 | 22.1 | 0.22 |
| 39610100 | u | Tapón de cumbrera cerámico Verea color rojo | 0.003 | 22.1 | 0.07 |
|  |  | Total |  |  | 81.96 |

**QTVS5021F** m² "Verea System" TVF teja curva 50x21 sobre placa de fibrocemento
Precio: 82.96
Sistema de cubierta inclinada "Verea System" configuración TVF con teja curva 50x21 sobre placa de fibrocemento
Sistema de cubierta inclinada "Verea System" con teja curva cerámica 50x21 según DIT 622p/22 con una pendiente media del 30%. FORMACIÓN DE PENDIENTES: forjado inclinado de hormigón; IMPERMEABILIZACIÓN: placas bajo teja de fibrocemento con paso de onda 230/235 mm, de 2500 mm de longitud, 980 mm de anchura y 6,5 mm de espesor, color gris; Euroclase A1 de reacción al fuego según UNE-EN 13501-1, colocadas con un solape de la placa superior según pendiente y fijadas mecánicamente al soporte; COBERTURA: tejas cerámicas curvas Verea, acabado color en masa rojo, dimensiones 500x210x160 mm, resistencia a la helada mínima de 500 ciclos según norma UNE-EN 539-2, colocadas sobre la placa de fibrocemento en seco mediante distintos elementos de fijación entre los que se incluyen ganchos, tornillos y grapas. Se utilizará espuma de poliuretano Verea V-100 como elemento posicionador de las tejas. Incluye sistema de cumbrera ventilado (con todos sus componentes), peine de alero de acero inoxidable modelo ITC20, piezas especiales de cobertura y resolución de puntos singulares. El precio no incluye el forjado de hormigón.

| Código | Ud | Descripción | Rendimiento | Precio | Importe |
|---|---|---|---|---|---|
| mo020 | h | Oficial 1ª especialista | 0.7 | 23.08 | 16.16 |
| mo113 | h | Ayudante especialista | 0.8 | 21.68 | 17.34 |
| 13501017 | u | Placa de fibrocemento con paso de onda 230/235 mm | 0.458 | 38.25 | 17.52 |
| 310501 | u | Teja cerámica curva Verea, medidas 500x210x160 mm color rojo | 18.8 | 0.92 | 17.30 |
| 13102001 | u | Espuma de poliuretano Verea V-100 | 0.25 | 7 | 1.75 |
| 13101003 | u | Gancho inox 70 mm AISI 304 | 8.9 | 0.07 | 0.62 |
| 340501 | u | Teja cerám. curva alero Verea, medidas 500x210x160 mm color rojo | 0.99 | 1 | 0.99 |
| 13201001 | u | Tornillo 4,5x70 mm anticorrosión | 1.145 | 0.09 | 0.10 |
| 39210100 | u | Remate lateral recto derecho Verea color rojo | 0.038 | 4.68 | 0.18 |
| 39110100 | u | Remate lateral recto izquierdo Verea color rojo | 0.038 | 4.68 | 0.18 |
| 13202006 | u | Peine de alero Verea, modelo ITC 20 fibrocemento | 0.233 | 19.8 | 4.61 |
| 13301002 | u | Tornillo 3,5x35 mm anticorrosión | 1.395 | 0.04 | 0.06 |
| 13203101 | u | Perfil de acero prelacado (goterón) Verea, de 2000x95x0,7 mm | 0.116 | 16.5 | 1.91 |
| 35050184 | u | Teja curva cumbrera Verea, medidas 500x210x160 mm color rojo | 0.269 | 1.14 | 0.31 |
| 13302002 | u | Lámina cumbrera impermeable transpirable BM3 Verea | 0.004 | 49.5 | 0.20 |
| 13301004 | u | Perfil de cumbrera | 0.039 | 12.1 | 0.47 |
| 13301005 | u | Unión perfil de cumbrera | 0.038 | 0.32 | 0.01 |
| 13301001 | u | Conjunto pletina GEOMET 500B | 0.115 | 3.3 | 0.38 |
| 13301008 | u | Grapa sujeción teja cumbrera inox AISI 316 | 0.269 | 0.57 | 0.15 |
| 13301007 | u | Tornillo 4,8x38 mm anticorrosión | 0.269 | 0.08 | 0.02 |
| 39310100 | u | Encuentro 3 aguas Verea color rojo | 0.004 | 28.6 | 0.11 |
| 12001001 | u | Cuña cerámica grande marca Verea color rojo | 1.123 | 2.05 | 2.30 |
| 39510100 | u | Inicio de limatesa cerámico Verea color rojo | 0.01 | 22.1 | 0.22 |
| 39610100 | u | Tapón de cumbrera cerámico Verea color rojo | 0.003 | 22.1 | 0.07 |
|  |  | Total |  |  | 82.96 |

**QTVSSPSO** m² "Verea System" TVO teja S sobre placa asfáltica
Precio: 81.29
Sistema de cubierta inclinada "Verea System" configuración TVO con teja S sobre placa asfáltica
Sistema de cubierta inclinada "Verea System" con teja S según DIT 622p/22 con una pendiente media del 30%. FORMACIÓN DE PENDIENTES: forjado inclinado de hormigón; IMPERMEABILIZACIÓN: placas bajo teja compuestas por una armadura base de fibras (minerales y vegetales) y resinas termoestables saturadas en asfalto a altas temperaturas,pintada con pigmentos inorgánicos tipo Onduline BT-150 Plus según norma UNE-EN 534, fijadas mecánicamente al soporte; COBERTURA: tejas cerámicas S Verea, acabado color en masa rojo, dimensiones 500x280 mm, resistencia a la helada mínima de 500 ciclos según norma UNE-EN 539-2, colocadas sobre la placa de fibrocemento en seco mediante distintos elementos de fijación entre los que se incluyen ganchos, tornillos y grapas. Se utilizará espuma de poliuretano Verea V-100 como elemento posicionador de las tejas. Incluye sistema de cumbrera ventilado (con todos sus componentes), peine de alero de acero inoxidable modelo ITC20, piezas especiales de cobertura y resolución de puntos singulares. El precio no incluye el forjado de hormigón.

| Código | Ud | Descripción | Rendimiento | Precio | Importe |
|---|---|---|---|---|---|
| mo020 | h | Oficial 1ª especialista | 0.8 | 23.08 | 18.46 |
| mo113 | h | Ayudante especialista | 0.85 | 21.68 | 18.43 |
| 13502005 | u | Placa asfáltica Onduline Bajo Teja DRS BT150 Plus | 0.556 | 22.53 | 12.53 |
| 320101 | u | Teja cerámica S Verea, medidas 500x280 mm, color rojo (material; 08/09/2026) | 8.81 | 1.76 | 15.51 |
| 13102001 | u | Espuma de poliuretano Verea V-100 | 0.25 | 7 | 1.75 |
| 13101003 | u | Gancho inox 70 mm AISI 304 | 8.81 | 0.07 | 0.62 |
| 370101 | u | Teja cerám. S alero Verea, medidas 500x280 mm, color rojo (material; 08/09/2026) | 0.99 | 1.89 | 1.87 |
| 13106003 | u | Fijación de teja sobre Onduline | 0.98 | 0.84 | 0.82 |
| 13201001 | u | Tornillo 4,5x70 mm anticorrosión | 1.135 | 0.09 | 0.10 |
| 39210100 | u | Remate lateral recto derecho Verea color rojo | 0.038 | 4.68 | 0.18 |
| 39110100 | u | Remate lateral recto izquierdo Verea color rojo | 0.038 | 4.68 | 0.18 |
| 350501 | u | Teja cerám. curva TPA Verea, medidas 500x210x160 mm, color rojo (material; 08/09/2026) | 0.038 | 1.14 | 0.04 |
| 13202010 | u | Peine de alero Verea, modelo ITS onduline (material; 08/09/2026) | 0.233 | 19.8 | 4.61 |
| 13301002 | u | Tornillo 3,5x35 mm anticorrosión | 1.395 | 0.04 | 0.06 |
| 13203101 | u | Perfil de acero prelacado (goterón) Verea, de 2000x95x0,7 mm | 0.116 | 16.5 | 1.91 |
| 35050184 | u | Teja curva cumbrera Verea, medidas 500x210x160 mm color rojo | 0.269 | 1.14 | 0.31 |
| 13302002 | u | Lámina cumbrera impermeable transpirable BM3 Verea | 0.004 | 49.5 | 0.20 |
| 13301004 | u | Perfil de cumbrera | 0.039 | 12.1 | 0.47 |
| 13301005 | u | Unión perfil de cumbrera | 0.038 | 0.32 | 0.01 |
| 13301001 | u | Conjunto pletina GEOMET 500B | 0.115 | 3.3 | 0.38 |
| 13301008 | u | Grapa sujeción teja cumbrera inox AISI 316 | 0.269 | 0.57 | 0.15 |
| 13301007 | u | Tornillo 4,8x38 mm anticorrosión | 0.269 | 0.08 | 0.02 |
| 39310100 | u | Encuentro 3 aguas Verea color rojo | 0.004 | 28.6 | 0.11 |
| 12001001 | u | Cuña cerámica grande marca Verea color rojo | 1.111 | 2.05 | 2.28 |
| 39510100 | u | Inicio de limatesa cerámico Verea color rojo | 0.01 | 22.1 | 0.22 |
| 39610100 | u | Tapón de cumbrera cerámico Verea color rojo | 0.003 | 22.1 | 0.07 |
|  |  | Total |  |  | 81.29 |

**QTVSSPSF** m² "Verea System" TVF teja S sobre placa de fibrocemento
Precio: 82.24
Sistema de cubierta inclinada "Verea System" configuración TVF con teja S sobre placa de fibrocemento
Sistema de cubierta inclinada "Verea System" con teja S según DIT 622p/22 con una pendiente media del 30%. FORMACIÓN DE PENDIENTES: forjado inclinado de hormigón; IMPERMEABILIZACIÓN: placas bajo teja de fibrocemento con paso de onda 230/235 mm, de 2500 mm de longitud, 980 mm de anchura y 6,5 mm de espesor, color gris; Euroclase A1 de reacción al fuego según UNE-EN 13501-1, colocadas con un solape de la placa superior según pendiente y fijadas mecánicamente al soporte; COBERTURA: tejas cerámicas S Verea, acabado color en masa rojo, dimensiones 500x280 mm, resistencia a la helada mínima de 500 ciclos según norma UNE-EN 539-2, colocadas sobre la placa de fibrocemento en seco mediante distintos elementos de fijación entre los que se incluyen ganchos, tornillos y grapas. Se utilizará espuma de poliuretano Verea V-100 como elemento posicionador de las tejas. Incluye sistema de cumbrera ventilado (con todos sus componentes), peine de alero de acero inoxidable modelo ITC20, piezas especiales de cobertura y resolución de puntos singulares. El precio no incluye el forjado de hormigón.

| Código | Ud | Descripción | Rendimiento | Precio | Importe |
|---|---|---|---|---|---|
| mo020 | h | Oficial 1ª especialista | 0.7 | 23.08 | 16.16 |
| mo113 | h | Ayudante especialista | 0.8 | 21.68 | 17.34 |
| 13501017 | u | Placa de fibrocemento con paso de onda 230/235 mm | 0.458 | 38.25 | 17.52 |
| 320101 | u | Teja cerámica S Verea, medidas 500x280 mm, color rojo | 8.9 | 1.76 | 15.66 |
| 13102001 | u | Espuma de poliuretano Verea V-100 | 0.25 | 7 | 1.75 |
| 13101003 | u | Gancho inox 70 mm AISI 304 | 8.9 | 0.07 | 0.62 |
| 370101 | u | Teja cerám. S alero Verea, medidas 500x280 mm, color rojo | 0.99 | 1.89 | 1.87 |
| 13201001 | u | Tornillo 4,5x70 mm anticorrosión | 1.145 | 0.09 | 0.10 |
| 39210100 | u | Remate lateral recto derecho Verea color rojo | 0.038 | 4.68 | 0.18 |
| 39110100 | u | Remate lateral recto izquierdo Verea color rojo | 0.038 | 4.68 | 0.18 |
| 350501 | u | Teja cerám. curva TPA Verea, medidas 500x210x160 mm, color rojo | 0.038 | 1.14 | 0.04 |
| 13202010 | u | Peine de alero Verea, modelo ITS onduline | 0.233 | 19.8 | 4.61 |
| 13301002 | u | Tornillo 3,5x35 mm anticorrosión | 1.395 | 0.04 | 0.06 |
| 13203101 | u | Perfil de acero prelacado (goterón) Verea, de 2000x95x0,7 mm | 0.116 | 16.5 | 1.91 |
| 35050184 | u | Teja curva cumbrera Verea, medidas 500x210x160 mm color rojo | 0.269 | 1.14 | 0.31 |
| 13302002 | u | Lámina cumbrera impermeable transpirable BM3 Verea | 0.004 | 49.5 | 0.20 |
| 13301004 | u | Perfil de cumbrera | 0.039 | 12.1 | 0.47 |
| 13301005 | u | Unión perfil de cumbrera | 0.038 | 0.32 | 0.01 |
| 13301001 | u | Conjunto pletina GEOMET 500B | 0.115 | 3.3 | 0.38 |
| 13301008 | u | Grapa sujeción teja cumbrera inox AISI 316 | 0.269 | 0.57 | 0.15 |
| 13301007 | u | Tornillo 4,8x38 mm anticorrosión | 0.269 | 0.08 | 0.02 |
| 39310100 | u | Encuentro 3 aguas Verea color rojo | 0.004 | 28.6 | 0.11 |
| 12001001 | u | Cuña cerámica grande marca Verea color rojo | 1.123 | 2.05 | 2.30 |
| 39510100 | u | Inicio de limatesa cerámico Verea color rojo | 0.01 | 22.1 | 0.22 |
| 39610100 | u | Tapón de cumbrera cerámico Verea color rojo | 0.003 | 22.1 | 0.07 |
|  |  | Total |  |  | 82.24 |

**QTVRTLNL** m² "Tejas Verea" teja talón sobre doble rastrel y lámina imperm.
Precio: 103.23
Sistema de cubierta inclinada "Tejas Verea" formado por tejas curvas y curvas con talón sobre rastreles y lámina impermeable transpirable
Sistema de cubierta inclinada "Tejas Verea" formado por tejas cobija 50x21 y tejas canal 50x21 con talón, con una pendiente media del 30%. FORMACIÓN DE PENDIENTES: forjado inclinado de hormigón; IMPERMEABILIZACIÓN: lámina impermeable transpirable Verea BM3 de alta permeabilidad al vapor según norma UNE-EN 13859 - 1, colocada con un solape según corresponda por pendiente y sellado de juntas mediante cinta de estaqueidad ; COBERTURA: teja cerámica curva talón Verea, acabado color rojo, dimensiones 500x210x160 mm para teja canal y teja cerámica curva Verea, acabado color rojo, dimensiones 500x210x160 mm para teja cobija, resistencia a la helada mínima de 500 ciclos según norma UNE-EN 539-2, colocadas en seco sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.175 | 23.08 | 27.12 |
| mo113 | h | Ayudante especialista | 1.175 | 21.68 | 25.47 |
| 13504001 | u | Lámina impermeabilizante Verea BM3 (material; 08/09/2026) | 0.015 | 101.2 | 1.52 |
| 13402010 | u | Banda adhesiva para lámina impermeabilizante (material; 08/09/2026) | 0.027 | 22 | 0.59 |
| 13503006 | u | Rastrel metálico de ventilación Verea, de 25x25 mm, l= 2m (material; 08/09/2026) | 2.033 | 5.17 | 10.51 |
| 13505001 | u | Banda de estanqueidad bajo rastrel (material; 08/09/2026) | 0.011 | 66 | 0.73 |
| 13105003 | u | Tornillo universal onduline 3,9x60 mm (material; 08/09/2026) | 4.762 | 0.19 | 0.90 |
| 13301007 | u | Tornillo 4,8x38 mm anticorrosión | 7.789 | 0.08 | 0.62 |
| 365501 | u | Teja cerámica curva talón Verea, color rojo (material; 08/09/2026) | 10.24 | 1.13 | 11.57 |
| 310501 | u | Teja cerámica curva Verea, medidas 500x210x160 mm color rojo | 9.33 | 0.92 | 8.58 |
| 13102001 | u | Espuma de poliuretano Verea V-100 | 0.25 | 7 | 1.75 |
| 13101004 | u | Gancho inox 120 mm AISI 304 (material; 08/09/2026) | 9.33 | 0.11 | 1.03 |
| 340501 | u | Teja cerám. curva alero Verea, medidas 500x210x160 mm color rojo | 0.905 | 1 | 0.91 |
| 13201002 | u | Tornillo 5x120 mm anticorrosión (material; 08/09/2026) | 0.905 | 0.31 | 0.28 |
| 39210100 | u | Remate lateral recto derecho Verea color rojo | 0.038 | 4.68 | 0.18 |
| 39110100 | u | Remate lateral recto izquierdo Verea color rojo | 0.038 | 4.68 | 0.18 |
| 13201001 | u | Tornillo 4,5x70 mm anticorrosión | 0.154 | 0.09 | 0.01 |
| 13202013 | u | Peine de alero Verea, modelo ITR universal (material; 08/09/2026) | 0.233 | 19.8 | 4.61 |
| 12202101 | u | Peine de alero de púas de PP, color rojo (material; 08/09/2026) | 0.233 | 1.32 | 0.31 |
| 13301002 | u | Tornillo 3,5x35 mm anticorrosión | 1.627 | 0.04 | 0.07 |
| 13203101 | u | Perfil de acero prelacado (goterón) Verea, de 2000x95x0,7 mm | 0.116 | 16.5 | 1.91 |
| 35050184 | u | Teja curva cumbrera Verea, medidas 500x210x160 mm color rojo | 0.269 | 1.14 | 0.31 |
| 13302003 | u | Banda de ventilación bajo cumbrera Verea (material; 08/09/2026) | 0.035 | 30.8 | 1.08 |
| 13301003 | u | Soporte de cumbrera para listón de madera (material; 08/09/2026) | 0.115 | 1.54 | 0.18 |
| 13503003 | u | Rastrel para soporte de cumbrera de pino tratado (material; 08/09/2026) | 0.046 | 3.3 | 0.15 |
| 13301008 | u | Grapa sujeción teja cumbrera inox AISI 316 | 0.269 | 0.57 | 0.15 |
| 39310100 | u | Encuentro 3 aguas Verea color rojo | 0.004 | 28.6 | 0.11 |
| 12001001 | u | Cuña cerámica grande marca Verea color rojo | 1.027 | 2.05 | 2.11 |
| 39510100 | u | Inicio de limatesa cerámico Verea color rojo | 0.01 | 22.1 | 0.22 |
| 39610100 | u | Tapón de cumbrera cerámico Verea color rojo | 0.003 | 22.1 | 0.07 |
|  |  | Total |  |  | 103.23 |

**QTVRTLNO** m² "Tejas Verea" teja talón sobre rastrel horiz y placa asfáltica
Precio: 107.6
Sistema de cubierta inclinada "Tejas Verea" formado por tejas curvas y curvas con talón sobre rastreles y placa ondulada bituminosa
Sistema de cubierta inclinada "Tejas Verea" formado por tejas cobija 50x21 y tejas canal 50x21 con talón, con una pendiente media del 30%. FORMACIÓN DE PENDIENTES: forjado inclinado de hormigón;IMPERMEABILIZACIÓN: placas bajo teja compuestas por una armadura base de fibras (minerales y vegetales) y resinas termoestables saturadas en asfalto a altas temperaturas,pintada con pigmentos inorgánicos tipo Onduline BT-150 Plus según norma UNE-EN 534, fijadas mecánicamente al soporte; COBERTURA: teja cerámica curva talón Verea, acabado color rojo, dimensiones 500x210x160 mm para teja canal y teja cerámica curva Verea, acabado color rojo, dimensiones 500x210x160 mm para teja cobija, resistencia a la helada mínima de 500 ciclos según norma UNE-EN 539-2, colocadas en seco sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.15 | 23.08 | 26.54 |
| mo113 | h | Ayudante especialista | 1.15 | 21.68 | 24.93 |
| 13502005 | u | Placa asfáltica Onduline Bajo Teja DRS BT150 Plus | 0.556 | 22.53 | 12.53 |
| 13503006 | u | Rastrel metálico de ventilación Verea, de 25x25 mm, l= 2m | 1.2 | 5.17 | 6.20 |
| 13105003 | u | Tornillo universal onduline 3,9x60 mm | 7.52 | 0.19 | 1.43 |
| 365501 | u | Teja cerámica curva talón Verea, color rojo | 10.24 | 1.13 | 11.57 |
| 310501 | u | Teja cerámica curva Verea, medidas 500x210x160 mm color rojo | 9.33 | 0.92 | 8.58 |
| 13102001 | u | Espuma de poliuretano Verea V-100 | 0.25 | 7 | 1.75 |
| 13101004 | u | Gancho inox 120 mm AISI 304 | 9.33 | 0.11 | 1.03 |
| 340501 | u | Teja cerám. curva alero Verea, medidas 500x210x160 mm color rojo | 0.905 | 1 | 0.91 |
| 13201002 | u | Tornillo 5x120 mm anticorrosión | 0.905 | 0.31 | 0.28 |
| 39210100 | u | Remate lateral recto derecho Verea color rojo | 0.038 | 4.68 | 0.18 |
| 39110100 | u | Remate lateral recto izquierdo Verea color rojo | 0.038 | 4.68 | 0.18 |
| 13201001 | u | Tornillo 4,5x70 mm anticorrosión | 0.154 | 0.09 | 0.01 |
| 13202013 | u | Peine de alero Verea, modelo ITR universal | 0.233 | 19.8 | 4.61 |
| 12202101 | u | Peine de alero de púas de PP, color rojo | 0.233 | 1.32 | 0.31 |
| 13301002 | u | Tornillo 3,5x35 mm anticorrosión | 1.627 | 0.04 | 0.07 |
| 13203101 | u | Perfil de acero prelacado (goterón) Verea, de 2000x95x0,7 mm | 0.116 | 16.5 | 1.91 |
| 35050184 | u | Teja curva cumbrera Verea, medidas 500x210x160 mm color rojo | 0.269 | 1.14 | 0.31 |
| 13302002 | u | Lámina cumbrera impermeable transpirable BM3 Verea | 0.004 | 49.5 | 0.20 |
| 13302003 | u | Banda de ventilación bajo cumbrera Verea | 0.035 | 30.8 | 1.08 |
| 13301003 | u | Soporte de cumbrera para listón de madera | 0.115 | 1.54 | 0.18 |
| 13503003 | u | Rastrel para soporte de cumbrera de pino tratado | 0.046 | 3.3 | 0.15 |
| 13301008 | u | Grapa sujeción teja cumbrera inox AISI 316 | 0.269 | 0.57 | 0.15 |
| 39310100 | u | Encuentro 3 aguas Verea color rojo | 0.004 | 28.6 | 0.11 |
| 12001001 | u | Cuña cerámica grande marca Verea color rojo | 1.027 | 2.05 | 2.11 |
| 39510100 | u | Inicio de limatesa cerámico Verea color rojo | 0.01 | 22.1 | 0.22 |
| 39610100 | u | Tapón de cumbrera cerámico Verea color rojo | 0.003 | 22.1 | 0.07 |
|  |  | Total |  |  | 107.6 |

**QTVRTLNF** m² "Tejas Verea" teja talón sobre rastrel horiz y placa de fibrocem
Precio: 110.67
Sistema de cubierta inclinada "Tejas Verea" formado por tejas curvas y curvas con talón sobre rastreles y placa de fibrocemento
Sistema de cubierta inclinada "Tejas Verea" formado por tejas cobija 50x21 y tejas canal 50x21 con talón, con una pendiente media del 30%. FORMACIÓN DE PENDIENTES: forjado inclinado de hormigón; IMPERMEABILIZACIÓN: placas bajo teja de fibrocemento con paso de onda 177/190/200/230/235 mm, de 2500 mm de longitud, 980 mm de anchura y 6,5 mm de espesor, color gris; Euroclase A1 de reacción al fuego según UNE-EN 13501-1, colocadas con un solape de la placa superior según pendiente y fijadas mecánicamente al soporte; COBERTURA: teja cerámica curva talón Verea, acabado color rojo, dimensiones 500x210x160 mm para teja canal y teja cerámica curva Verea, acabado color rojo, dimensiones 500x210x160 mm para teja cobija, resistencia a la helada mínima de 500 ciclos según norma UNE-EN 539-2, colocadas en seco sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.125 | 23.08 | 25.97 |
| mo113 | h | Ayudante especialista | 1.125 | 21.68 | 24.39 |
| 13501017 | u | Placa de fibrocemento con paso de onda 230/235 mm | 0.458 | 38.25 | 17.52 |
| 13503006 | u | Rastrel metálico de ventilación Verea, de 25x25 mm, l= 2m | 1.2 | 5.17 | 6.20 |
| 13301007 | u | Tornillo 4,8x38 mm anticorrosión | 7.789 | 0.08 | 0.62 |
| 365501 | u | Teja cerámica curva talón Verea, color rojo | 10.24 | 1.13 | 11.57 |
| 310501 | u | Teja cerámica curva Verea, medidas 500x210x160 mm color rojo | 9.33 | 0.92 | 8.58 |
| 13102001 | u | Espuma de poliuretano Verea V-100 | 0.25 | 7 | 1.75 |
| 13101004 | u | Gancho inox 120 mm AISI 304 | 9.33 | 0.11 | 1.03 |
| 340501 | u | Teja cerám. curva alero Verea, medidas 500x210x160 mm color rojo | 0.905 | 1 | 0.91 |
| 13201002 | u | Tornillo 5x120 mm anticorrosión | 0.905 | 0.31 | 0.28 |
| 39210100 | u | Remate lateral recto derecho Verea color rojo | 0.038 | 4.68 | 0.18 |
| 39110100 | u | Remate lateral recto izquierdo Verea color rojo | 0.038 | 4.68 | 0.18 |
| 13201001 | u | Tornillo 4,5x70 mm anticorrosión | 0.154 | 0.09 | 0.01 |
| 13202013 | u | Peine de alero Verea, modelo ITR universal | 0.233 | 19.8 | 4.61 |
| 12202101 | u | Peine de alero de púas de PP, color rojo | 0.233 | 1.32 | 0.31 |
| 13301002 | u | Tornillo 3,5x35 mm anticorrosión | 1.627 | 0.04 | 0.07 |
| 13203101 | u | Perfil de acero prelacado (goterón) Verea, de 2000x95x0,7 mm | 0.116 | 16.5 | 1.91 |
| 35050184 | u | Teja curva cumbrera Verea, medidas 500x210x160 mm color rojo | 0.269 | 1.14 | 0.31 |
| 13302002 | u | Lámina cumbrera impermeable transpirable BM3 Verea | 0.004 | 49.5 | 0.20 |
| 13302003 | u | Banda de ventilación bajo cumbrera Verea | 0.035 | 30.8 | 1.08 |
| 13301003 | u | Soporte de cumbrera para listón de madera | 0.115 | 1.54 | 0.18 |
| 13503003 | u | Rastrel para soporte de cumbrera de pino tratado | 0.046 | 3.3 | 0.15 |
| 13301008 | u | Grapa sujeción teja cumbrera inox AISI 316 | 0.269 | 0.57 | 0.15 |
| 39310100 | u | Encuentro 3 aguas Verea color rojo | 0.004 | 28.6 | 0.11 |
| 12001001 | u | Cuña cerámica grande marca Verea color rojo | 1.027 | 2.05 | 2.11 |
| 39510100 | u | Inicio de limatesa cerámico Verea color rojo | 0.01 | 22.1 | 0.22 |
| 39610100 | u | Tapón de cumbrera cerámico Verea color rojo | 0.003 | 22.1 | 0.07 |
|  |  | Total |  |  | 110.67 |

**QTVRMXTL** m² "Tejas Verea" teja mixta sobre doble rastrel y lámina imperm.
Precio: 95.9
Sistema de cubierta inclinada "Tejas Verea" formado por teja mixta sobre rastreles y lámina impermeable transpirable
Sistema de cubierta inclinada "Tejas Verea" formado por teja cerámica mixta marca Verea con una pendiente media del 30%. FORMACIÓN DE PENDIENTES: forjado inclinado de hormigón; IMPERMEABILIZACIÓN: lámina impermeable transpirable Verea BM3 de alta permeabilidad al vapor según norma UNE-EN 13859 - 1, colocada con un solape según corresponda por pendiente y sellado de juntas mediante cinta de estaqueidad ; COBERTURA: tejas cerámicas Mixta marca Verea, acabado color rojo, dimensiones 445x265 mm, resistencia a la helada mínima de 1.000 ciclos según norma UNE-EN 539-2, colocadas en seco sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.075 | 23.08 | 24.81 |
| mo113 | h | Ayudante especialista | 1.075 | 21.68 | 23.31 |
| 13504001 | u | Lámina impermeabilizante Verea BM3 | 0.015 | 101.2 | 1.52 |
| 13402010 | u | Banda adhesiva para lámina impermeabilizante | 0.027 | 22 | 0.59 |
| 13503006 | u | Rastrel metálico de ventilación Verea, de 25x25 mm, l= 2m | 2.07 | 5.17 | 10.70 |
| 13505001 | u | Banda de estanqueidad bajo rastrel | 0.01 | 66 | 0.66 |
| 13105003 | u | Tornillo universal onduline 3,9x60 mm | 4.762 | 0.19 | 0.90 |
| 13301007 | u | Tornillo 4,8x38 mm anticorrosión | 7.789 | 0.08 | 0.62 |
| 33410132 | u | Teja cerámica mixta Verea, medidas 445x265x225 mm, color rojo (material; 08/09/2026) | 12.2 | 1.39 | 16.96 |
| 13201003 | u | Tornillo 4,5x50 mm anticorrosión (material; 08/09/2026) | 1.25 | 0.08 | 0.10 |
| 39220100 | u | Remate lateral derecho para teja mixta marca Verea, color rojo (material; 08/09/2026) | 0.045 | 6.5 | 0.29 |
| 39120100 | u | Remate lateral izquierdo para teja mixta marca Verea, color rojo (material; 08/09/2026) | 0.045 | 6.5 | 0.29 |
| 13201001 | u | Tornillo 4,5x70 mm anticorrosión | 0.18 | 0.09 | 0.02 |
| 33510100 | u | Media teja cerámica para teja mixta Verea, color rojo (material; 08/09/2026) | 0.045 | 6.03 | 0.27 |
| 13201002 | u | Tornillo 5x120 mm anticorrosión | 0.045 | 0.31 | 0.01 |
| 13202013 | u | Peine de alero Verea, modelo ITR universal | 0.233 | 19.8 | 4.61 |
| 12202101 | u | Peine de alero de púas de PP, color rojo | 0.233 | 1.32 | 0.31 |
| 13301002 | u | Tornillo 3,5x35 mm anticorrosión | 1.627 | 0.04 | 0.07 |
| 13203101 | u | Perfil de acero prelacado (goterón) Verea, de 2000x95x0,7 mm | 0.116 | 16.5 | 1.91 |
| 39860100 | u | Cumbrera cerámica universal marca Verea (material; 08/09/2026) | 0.286 | 6.48 | 1.85 |
| 13302003 | u | Banda de ventilación bajo cumbrera Verea | 0.035 | 30.8 | 1.08 |
| 13301003 | u | Soporte de cumbrera para listón de madera | 0.115 | 1.54 | 0.18 |
| 13503003 | u | Rastrel para soporte de cumbrera de pino tratado | 0.046 | 3.3 | 0.15 |
| 13301010 | u | Grapa de fijación para teja cumbrera (material; 08/09/2026) | 0.286 | 0.66 | 0.19 |
| 39360100 | u | Encuentro 3 aguas marca Verea, color rojo (material; 08/09/2026) | 0.004 | 60.3 | 0.24 |
| 38830100 | u | Cuña cerámica grande para teja mixta marca Verea, color rojo (material; 08/09/2026) | 1.2 | 3.17 | 3.80 |
| 39560100 | u | Inicio de limatesa cerámico marca Verea, color rojo (material; 08/09/2026) | 0.01 | 35.1 | 0.35 |
| 39660100 | u | Tapón de cumbrera cerámico marca Verea, color rojo (material; 08/09/2026) | 0.003 | 35.1 | 0.11 |
|  |  | Total |  |  | 95.9 |

**QTVRMXTO** m² "Tejas Verea" teja mixta sobre rastrel horiz y placa asfáltica
Precio: 100.36
Sistema de cubierta inclinada "Tejas Verea" formado por teja mixta sobre rastreles y placa ondulada bituminosa
Sistema de cubierta inclinada "Tejas Verea" formado por teja cerámica Mixta marca Verea con una pendiente media del 30%. FORMACIÓN DE PENDIENTES: forjado inclinado de hormigón; IMPERMEABILIZACIÓN: placas bajo teja compuestas por una armadura base de fibras (minerales y vegetales) y resinas termoestables saturadas en asfalto a altas temperaturas,pintada con pigmentos inorgánicos tipo Onduline BT-150 Plus según norma UNE-EN 534, fijadas mecánicamente al soporte; COBERTURA: tejas cerámicas Mixta marca Verea, acabado color rojo, dimensiones 445x265 mm, resistencia a la helada mínima de 1.000 ciclos según norma UNE-EN 539-2, colocadas en seco sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.05 | 23.08 | 24.23 |
| mo113 | h | Ayudante especialista | 1.05 | 21.68 | 22.76 |
| 13502005 | u | Placa asfáltica Onduline Bajo Teja DRS BT150 Plus | 0.556 | 22.53 | 12.53 |
| 13503006 | u | Rastrel metálico de ventilación Verea, de 25x25 mm, l= 2m | 1.235 | 5.17 | 6.38 |
| 13105003 | u | Tornillo universal onduline 3,9x60 mm | 7.619 | 0.19 | 1.45 |
| 33410132 | u | Teja cerámica mixta Verea, medidas 445x265x225 mm, color rojo | 12.2 | 1.39 | 16.96 |
| 13201003 | u | Tornillo 4,5x50 mm anticorrosión | 1.25 | 0.08 | 0.10 |
| 39220100 | u | Remate lateral derecho para teja mixta marca Verea, color rojo | 0.045 | 6.5 | 0.29 |
| 39120100 | u | Remate lateral izquierdo para teja mixta marca Verea, color rojo | 0.045 | 6.5 | 0.29 |
| 13201001 | u | Tornillo 4,5x70 mm anticorrosión | 0.18 | 0.09 | 0.02 |
| 33510100 | u | Media teja cerámica para teja mixta Verea, color rojo | 0.045 | 6.03 | 0.27 |
| 13201002 | u | Tornillo 5x120 mm anticorrosión | 0.045 | 0.31 | 0.01 |
| 13202013 | u | Peine de alero Verea, modelo ITR universal | 0.233 | 19.8 | 4.61 |
| 12202101 | u | Peine de alero de púas de PP, color rojo | 0.233 | 1.32 | 0.31 |
| 13301002 | u | Tornillo 3,5x35 mm anticorrosión | 1.627 | 0.04 | 0.07 |
| 13203101 | u | Perfil de acero prelacado (goterón) Verea, de 2000x95x0,7 mm | 0.116 | 16.5 | 1.91 |
| 39860100 | u | Cumbrera cerámica universal marca Verea | 0.286 | 6.48 | 1.85 |
| 13302003 | u | Banda de ventilación bajo cumbrera Verea | 0.035 | 30.8 | 1.08 |
| 13302002 | u | Lámina cumbrera impermeable transpirable BM3 Verea | 0.004 | 49.5 | 0.20 |
| 13301003 | u | Soporte de cumbrera para listón de madera | 0.115 | 1.54 | 0.18 |
| 13503003 | u | Rastrel para soporte de cumbrera de pino tratado | 0.046 | 3.3 | 0.15 |
| 13301010 | u | Grapa de fijación para teja cumbrera | 0.286 | 0.66 | 0.19 |
| 13301007 | u | Tornillo 4,8x38 mm anticorrosión | 0.286 | 0.08 | 0.02 |
| 39360100 | u | Encuentro 3 aguas marca Verea, color rojo | 0.004 | 60.3 | 0.24 |
| 38830100 | u | Cuña cerámica grande para teja mixta marca Verea, color rojo | 1.2 | 3.17 | 3.80 |
| 39560100 | u | Inicio de limatesa cerámico marca Verea, color rojo | 0.01 | 35.1 | 0.35 |
| 39660100 | u | Tapón de cumbrera cerámico marca Verea, color rojo | 0.003 | 35.1 | 0.11 |
|  |  | Total |  |  | 100.36 |

**QTVRMXTF** m² "Tejas Verea" teja mixta sobre rastrel horiz y placa de fibrocem
Precio: 102.3
Sistema de cubierta inclinada "Tejas Verea" formado por teja mixta sobre rastreles y placa de fibrocemento
Sistema de cubierta inclinada "Tejas Verea" formado por teja cerámica mixta marca Verea con una pendiente media del 30%. FORMACIÓN DE PENDIENTES: forjado inclinado de hormigón; IMPERMEABILIZACIÓN: placas bajo teja de fibrocemento con paso de onda 177/190/200/230/235 mm, de 2500 mm de longitud, 980 mm de anchura y 6,5 mm de espesor, color gris; Euroclase A1 de reacción al fuego según UNE-EN 13501-1, colocadas con un solape de la placa superior según pendiente y fijadas mecánicamente al soporte; COBERTURA: tejas cerámicas Mixta marca Verea, acabado color rojo, dimensiones 445x265 mm, resistencia a la helada mínima de 1.000 ciclos según norma UNE-EN 539-2, colocadas en seco sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1 | 23.08 | 23.08 |
| mo113 | h | Ayudante especialista | 1 | 21.68 | 21.68 |
| 13501017 | u | Placa de fibrocemento con paso de onda 230/235 mm | 0.458 | 38.25 | 17.52 |
| 13503006 | u | Rastrel metálico de ventilación Verea, de 25x25 mm, l= 2m | 1.235 | 5.17 | 6.38 |
| 13301007 | u | Tornillo 4,8x38 mm anticorrosión | 8.136 | 0.08 | 0.65 |
| 33410132 | u | Teja cerámica mixta Verea, medidas 445x265x225 mm, color rojo | 12.2 | 1.39 | 16.96 |
| 13201003 | u | Tornillo 4,5x50 mm anticorrosión | 1.25 | 0.08 | 0.10 |
| 39220100 | u | Remate lateral derecho para teja mixta marca Verea, color rojo | 0.045 | 6.5 | 0.29 |
| 39120100 | u | Remate lateral izquierdo para teja mixta marca Verea, color rojo | 0.045 | 6.5 | 0.29 |
| 13201001 | u | Tornillo 4,5x70 mm anticorrosión | 0.18 | 0.09 | 0.02 |
| 33510100 | u | Media teja cerámica para teja mixta Verea, color rojo | 0.045 | 6.03 | 0.27 |
| 13201002 | u | Tornillo 5x120 mm anticorrosión | 0.045 | 0.31 | 0.01 |
| 13202013 | u | Peine de alero Verea, modelo ITR universal | 0.233 | 19.8 | 4.61 |
| 12202101 | u | Peine de alero de púas de PP, color rojo | 0.233 | 1.32 | 0.31 |
| 13301002 | u | Tornillo 3,5x35 mm anticorrosión | 1.627 | 0.04 | 0.07 |
| 13203101 | u | Perfil de acero prelacado (goterón) Verea, de 2000x95x0,7 mm | 0.116 | 16.5 | 1.91 |
| 39860100 | u | Cumbrera cerámica universal marca Verea | 0.286 | 6.48 | 1.85 |
| 13302003 | u | Banda de ventilación bajo cumbrera Verea | 0.035 | 30.8 | 1.08 |
| 13302002 | u | Lámina cumbrera impermeable transpirable BM3 Verea | 0.004 | 49.5 | 0.20 |
| 13301003 | u | Soporte de cumbrera para listón de madera | 0.115 | 1.54 | 0.18 |
| 13503003 | u | Rastrel para soporte de cumbrera de pino tratado | 0.046 | 3.3 | 0.15 |
| 13301010 | u | Grapa de fijación para teja cumbrera | 0.286 | 0.66 | 0.19 |
| 39360100 | u | Encuentro 3 aguas marca Verea, color rojo | 0.004 | 60.3 | 0.24 |
| 38830100 | u | Cuña cerámica grande para teja mixta marca Verea, color rojo | 1.2 | 3.17 | 3.80 |
| 39560100 | u | Inicio de limatesa cerámico marca Verea, color rojo | 0.01 | 35.1 | 0.35 |
| 39660100 | u | Tapón de cumbrera cerámico marca Verea, color rojo | 0.003 | 35.1 | 0.11 |
|  |  | Total |  |  | 102.3 |

**QTVRMRSL** m² "Tejas Verea" teja marsella sobre doble rastrel y lámina imperm.
Precio: 92.55
Sistema de cubierta inclinada "Tejas Verea" formado por teja marsella sobre rastreles y lámina impermeable transpirable
Sistema de cubierta inclinada "Tejas Verea" formado por teja cerámica Marsella marca Verea con una pendiente media del 35%. FORMACIÓN DE PENDIENTES: forjado inclinado de hormigón; IMPERMEABILIZACIÓN: lámina impermeable transpirable Verea BM3 de alta permeabilidad al vapor según norma UNE-EN 13859 - 1, colocada con un solape según corresponda por pendiente y sellado de juntas mediante cinta de estaqueidad ; COBERTURA: tejas cerámicas Marsella marca Verea, acabado color rojo, dimensiones 440x255 mm, resistencia a la helada mínima de 1.000 ciclos según norma UNE-EN 539-2, colocadas en seco y a tresbolillo sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.075 | 23.08 | 24.81 |
| mo113 | h | Ayudante especialista | 1.075 | 21.68 | 23.31 |
| 13504001 | u | Lámina impermeabilizante Verea BM3 | 0.015 | 101.2 | 1.52 |
| 13402010 | u | Banda adhesiva para lámina impermeabilizante | 0.027 | 22 | 0.59 |
| 13503006 | u | Rastrel metálico de ventilación Verea, de 25x25 mm, l= 2m | 2.05 | 5.17 | 10.60 |
| 13505001 | u | Banda de estanqueidad bajo rastrel | 0.01 | 66 | 0.66 |
| 13105003 | u | Tornillo universal onduline 3,9x60 mm | 4.762 | 0.19 | 0.90 |
| 13301007 | u | Tornillo 4,8x38 mm anticorrosión | 7.931 | 0.08 | 0.63 |
| 33310142 | u | Teja cerámica Marsella Verea, medidas 440x255x220 mm, color rojo (material; 09/09/2026) | 12.3 | 1.39 | 17.10 |
| 13201003 | u | Tornillo 4,5x50 mm anticorrosión | 1.319 | 0.08 | 0.11 |
| 38920100 | u | Remate lateral cerámico universal (material; 09/09/2026) | 0.089 | 9.45 | 0.84 |
| 13201001 | u | Tornillo 4,5x70 mm anticorrosión | 0.18 | 0.09 | 0.02 |
| 33810100 | u | Media teja cerámica para teja marsella Verea, color rojo (material; 09/09/2026) | 0.088 | 6.03 | 0.53 |
| 13202013 | u | Peine de alero Verea, modelo ITR universal | 0.233 | 19.8 | 4.61 |
| 13301002 | u | Tornillo 3,5x35 mm anticorrosión | 1.627 | 0.04 | 0.07 |
| 13203101 | u | Perfil de acero prelacado (goterón) Verea, de 2000x95x0,7 mm | 0.116 | 16.5 | 1.91 |
| 39840100 | u | Cumbrera cerámica para teja Marsella Verea (material; 09/09/2026) | 0.312 | 6.48 | 2.02 |
| 13302003 | u | Banda de ventilación bajo cumbrera Verea | 0.035 | 30.8 | 1.08 |
| 13301003 | u | Soporte de cumbrera para listón de madera | 0.115 | 1.54 | 0.18 |
| 13503003 | u | Rastrel para soporte de cumbrera de pino tratado | 0.046 | 3.3 | 0.15 |
| 13301010 | u | Grapa de fijación para teja cumbrera | 0.312 | 0.66 | 0.21 |
| 39340100 | u | Encuentro 3 aguas marca Verea, color rojo (material; 09/09/2026) | 0.004 | 60.3 | 0.24 |
| 39540100 | u | Inicio de limatesa cerámico marca Verea, color rojo (material; 09/09/2026) | 0.01 | 35.1 | 0.35 |
| 39640100 | u | Tapón de cumbrera cerámico marca Verea, color rojo (material; 09/09/2026) | 0.003 | 35.1 | 0.11 |
|  |  | Total |  |  | 92.55 |

**QTVRMRSO** m² "Tejas Verea" teja marsella sobre rastrel horiz y placa asfált
Precio: 97.01
Sistema de cubierta inclinada "Tejas Verea" formado por teja marsella sobre rastreles y placa ondulada bituminosa
Sistema de cubierta inclinada "Tejas Verea" formado por teja cerámica Marsella marca Verea con una pendiente media del 35%. FORMACIÓN DE PENDIENTES: forjado inclinado de hormigón; IMPERMEABILIZACIÓN: placas bajo teja compuestas por una armadura base de fibras (minerales y vegetales) y resinas termoestables saturadas en asfalto a altas temperaturas,pintada con pigmentos inorgánicos tipo Onduline BT-150 Plus según norma UNE-EN 534, fijadas mecánicamente al soporte; COBERTURA: tejas cerámicas Marsella marca Verea, acabado color rojo, dimensiones 440x255 mm, resistencia a la helada mínima de 1.000 ciclos según norma UNE-EN 539-2, colocadas en seco y a tresbolillo sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.05 | 23.08 | 24.23 |
| mo113 | h | Ayudante especialista | 1.05 | 21.68 | 22.76 |
| 13502005 | u | Placa asfáltica Onduline Bajo Teja DRS BT150 Plus | 0.556 | 22.53 | 12.53 |
| 13503006 | u | Rastrel metálico de ventilación Verea, de 25x25 mm, l= 2m | 1.217 | 5.17 | 6.29 |
| 13105003 | u | Tornillo universal onduline 3,9x60 mm | 7.619 | 0.19 | 1.45 |
| 33310142 | u | Teja cerámica Marsella Verea, medidas 440x255x220 mm, color rojo | 12.3 | 1.39 | 17.10 |
| 13201003 | u | Tornillo 4,5x50 mm anticorrosión | 1.319 | 0.08 | 0.11 |
| 38920100 | u | Remate lateral cerámico universal | 0.089 | 9.45 | 0.84 |
| 13201001 | u | Tornillo 4,5x70 mm anticorrosión | 0.18 | 0.09 | 0.02 |
| 33810100 | u | Media teja cerámica para teja marsella Verea, color rojo | 0.088 | 6.03 | 0.53 |
| 13202013 | u | Peine de alero Verea, modelo ITR universal | 0.233 | 19.8 | 4.61 |
| 13301002 | u | Tornillo 3,5x35 mm anticorrosión | 1.627 | 0.04 | 0.07 |
| 13203101 | u | Perfil de acero prelacado (goterón) Verea, de 2000x95x0,7 mm | 0.116 | 16.5 | 1.91 |
| 39840100 | u | Cumbrera cerámica para teja Marsella Verea | 0.312 | 6.48 | 2.02 |
| 13302003 | u | Banda de ventilación bajo cumbrera Verea | 0.035 | 30.8 | 1.08 |
| 13302002 | u | Lámina cumbrera impermeable transpirable BM3 Verea | 0.004 | 49.5 | 0.20 |
| 13301003 | u | Soporte de cumbrera para listón de madera | 0.115 | 1.54 | 0.18 |
| 13503003 | u | Rastrel para soporte de cumbrera de pino tratado | 0.046 | 3.3 | 0.15 |
| 13301010 | u | Grapa de fijación para teja cumbrera | 0.312 | 0.66 | 0.21 |
| 13301007 | u | Tornillo 4,8x38 mm anticorrosión | 0.312 | 0.08 | 0.02 |
| 39340100 | u | Encuentro 3 aguas marca Verea, color rojo | 0.004 | 60.3 | 0.24 |
| 39540100 | u | Inicio de limatesa cerámico marca Verea, color rojo | 0.01 | 35.1 | 0.35 |
| 39640100 | u | Tapón de cumbrera cerámico marca Verea, color rojo | 0.003 | 35.1 | 0.11 |
|  |  | Total |  |  | 97.01 |

**QTVRMRSF** m² "Tejas Verea" teja marsella sobre rastrel horiz y placa fibrocem
Precio: 98.92
Sistema de cubierta inclinada "Tejas Verea" formado por teja marsella sobre rastreles y placa de fibrocemento
Sistema de cubierta inclinada "Tejas Verea" formado por teja cerámica Marsella marca Verea con una pendiente media del 35%. FORMACIÓN DE PENDIENTES: forjado inclinado de hormigón; IMPERMEABILIZACIÓN: placas bajo teja de fibrocemento con paso de onda 177/190/200/230/235 mm, de 2500 mm de longitud, 980 mm de anchura y 6,5 mm de espesor, color gris; Euroclase A1 de reacción al fuego según UNE-EN 13501-1, colocadas con un solape de la placa superior según pendiente y fijadas mecánicamente al soporte; COBERTURA: tejas cerámicas Marsella marca Verea, acabado color rojo, dimensiones 440x255 mm, resistencia a la helada mínima de 1.000 ciclos según norma UNE-EN 539-2, colocadas en seco y a tresbolillo sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1 | 23.08 | 23.08 |
| mo113 | h | Ayudante especialista | 1 | 21.68 | 21.68 |
| 13501017 | u | Placa de fibrocemento con paso de onda 230/235 mm | 0.458 | 38.25 | 17.52 |
| 13503006 | u | Rastrel metálico de ventilación Verea, de 25x25 mm, l= 2m | 1.217 | 5.17 | 6.29 |
| 13301007 | u | Tornillo 4,8x38 mm anticorrosión | 7.931 | 0.08 | 0.63 |
| 33310142 | u | Teja cerámica Marsella Verea, medidas 440x255x220 mm, color rojo | 12.3 | 1.39 | 17.10 |
| 13201003 | u | Tornillo 4,5x50 mm anticorrosión | 1.25 | 0.08 | 0.10 |
| 38920100 | u | Remate lateral cerámico universal | 0.089 | 9.45 | 0.84 |
| 13201001 | u | Tornillo 4,5x70 mm anticorrosión | 0.18 | 0.09 | 0.02 |
| 33810100 | u | Media teja cerámica para teja marsella Verea, color rojo | 0.088 | 6.03 | 0.53 |
| 13202013 | u | Peine de alero Verea, modelo ITR universal | 0.233 | 19.8 | 4.61 |
| 13301002 | u | Tornillo 3,5x35 mm anticorrosión | 1.627 | 0.04 | 0.07 |
| 13203101 | u | Perfil de acero prelacado (goterón) Verea, de 2000x95x0,7 mm | 0.116 | 16.5 | 1.91 |
| 39840100 | u | Cumbrera cerámica para teja Marsella Verea | 0.312 | 6.48 | 2.02 |
| 13302003 | u | Banda de ventilación bajo cumbrera Verea | 0.035 | 30.8 | 1.08 |
| 13302002 | u | Lámina cumbrera impermeable transpirable BM3 Verea | 0.004 | 49.5 | 0.20 |
| 13301003 | u | Soporte de cumbrera para listón de madera | 0.115 | 1.54 | 0.18 |
| 13503003 | u | Rastrel para soporte de cumbrera de pino tratado | 0.046 | 3.3 | 0.15 |
| 13301010 | u | Grapa de fijación para teja cumbrera | 0.312 | 0.66 | 0.21 |
| 39340100 | u | Encuentro 3 aguas marca Verea, color rojo | 0.004 | 60.3 | 0.24 |
| 39540100 | u | Inicio de limatesa cerámico marca Verea, color rojo | 0.01 | 35.1 | 0.35 |
| 39640100 | u | Tapón de cumbrera cerámico marca Verea, color rojo | 0.003 | 35.1 | 0.11 |
|  |  | Total |  |  | 98.92 |

**QTVRPLNL** m² "Tejas Verea" teja plana sobre doble rastrel y lámina imperm.
Precio: 96.38
Sistema de cubierta inclinada "Tejas Verea" formado por teja plana sobre rastreles y lámina impermeable transpirable
Sistema de cubierta inclinada "Tejas Verea" formado por teja cerámica Plana Eternal marca Verea con una pendiente media del 45%. FORMACIÓN DE PENDIENTES: forjado inclinado de hormigón; IMPERMEABILIZACIÓN: lámina impermeable transpirable Verea BM3 de alta permeabilidad al vapor según norma UNE-EN 13859 - 1, colocada con un solape según corresponda por pendiente y sellado de juntas mediante cinta de estaqueidad ; COBERTURA: tejas cerámicas Plana Eternal marca Verea, acabado color rojo, dimensiones 450x255 mm, resistencia a la helada mínima de 1.000 ciclos según norma UNE-EN 539-2, colocadas en seco y a tresbolillo sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.075 | 23.08 | 24.81 |
| mo113 | h | Ayudante especialista | 1.075 | 21.68 | 23.31 |
| 13504001 | u | Lámina impermeabilizante Verea BM3 | 0.015 | 101.2 | 1.52 |
| 13402010 | u | Banda adhesiva para lámina impermeabilizante | 0.027 | 22 | 0.59 |
| 13503006 | u | Rastrel metálico de ventilación Verea, de 25x25 mm, l= 2m | 2.05 | 5.17 | 10.60 |
| 13505001 | u | Banda de estanqueidad bajo rastrel | 0.01 | 66 | 0.66 |
| 13105003 | u | Tornillo universal onduline 3,9x60 mm | 4.762 | 0.19 | 0.90 |
| 13301007 | u | Tornillo 4,8x38 mm anticorrosión | 7.905 | 0.08 | 0.63 |
| 33210142 | u | Teja cerámica Plana Eternal Verea, med. 450x255x220, color rojo (material; 09/09/2026) | 12 | 1.76 | 21.12 |
| 13201003 | u | Tornillo 4,5x50 mm anticorrosión | 1.319 | 0.08 | 0.11 |
| 38920100 | u | Remate lateral cerámico universal | 0.089 | 9.45 | 0.84 |
| 13201001 | u | Tornillo 4,5x70 mm anticorrosión | 0.18 | 0.09 | 0.02 |
| 33610100 | u | Media teja cerámica para teja Plana Eternal Verea, color rojo (material; 09/09/2026) | 0.088 | 6.03 | 0.53 |
| 13202013 | u | Peine de alero Verea, modelo ITR universal | 0.233 | 19.8 | 4.61 |
| 13301002 | u | Tornillo 3,5x35 mm anticorrosión | 1.627 | 0.04 | 0.07 |
| 13203101 | u | Perfil de acero prelacado (goterón) Verea, de 2000x95x0,7 mm | 0.116 | 16.5 | 1.91 |
| 39860100 | u | Cumbrera cerámica universal marca Verea | 0.286 | 6.48 | 1.85 |
| 13302003 | u | Banda de ventilación bajo cumbrera Verea | 0.035 | 30.8 | 1.08 |
| 13301003 | u | Soporte de cumbrera para listón de madera | 0.115 | 1.54 | 0.18 |
| 13503003 | u | Rastrel para soporte de cumbrera de pino tratado | 0.046 | 3.3 | 0.15 |
| 13301010 | u | Grapa de fijación para teja cumbrera | 0.286 | 0.66 | 0.19 |
| 39360100 | u | Encuentro 3 aguas marca Verea, color rojo | 0.004 | 60.3 | 0.24 |
| 39560100 | u | Inicio de limatesa cerámico marca Verea, color rojo | 0.01 | 35.1 | 0.35 |
| 39660100 | u | Tapón de cumbrera cerámico marca Verea, color rojo | 0.003 | 35.1 | 0.11 |
|  |  | Total |  |  | 96.38 |

**QTVRPLNO** m² "Tejas Verea" teja plana sobre rastrel horiz y placa asfáltica
Precio: 100.84
Sistema de cubierta inclinada "Tejas Verea" formado por teja plana sobre rastreles y placa ondulada bituminosa
Sistema de cubierta inclinada "Tejas Verea" formado por teja cerámica Plana Eternal marca Verea con una pendiente media del 45%. FORMACIÓN DE PENDIENTES: forjado inclinado de hormigón; IMPERMEABILIZACIÓN: placas bajo teja compuestas por una armadura base de fibras (minerales y vegetales) y resinas termoestables saturadas en asfalto a altas temperaturas,pintada con pigmentos inorgánicos tipo Onduline BT-150 Plus según norma UNE-EN 534, fijadas mecánicamente al soporte; COBERTURA: tejas cerámicas Plana Eternal marca Verea, acabado color rojo, dimensiones 450x255 mm, resistencia a la helada mínima de 1.000 ciclos según norma UNE-EN 539-2, colocadas en seco y a tresbolillo sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1.05 | 23.08 | 24.23 |
| mo113 | h | Ayudante especialista | 1.05 | 21.68 | 22.76 |
| 13502005 | u | Placa asfáltica Onduline Bajo Teja DRS BT150 Plus | 0.556 | 22.53 | 12.53 |
| 13503006 | u | Rastrel metálico de ventilación Verea, de 25x25 mm, l= 2m | 1.217 | 5.17 | 6.29 |
| 13105003 | u | Tornillo universal onduline 3,9x60 mm | 7.619 | 0.19 | 1.45 |
| 33210142 | u | Teja cerámica Plana Eternal Verea, med. 450x255x220, color rojo | 12 | 1.76 | 21.12 |
| 13201003 | u | Tornillo 4,5x50 mm anticorrosión | 1.319 | 0.08 | 0.11 |
| 38920100 | u | Remate lateral cerámico universal | 0.089 | 9.45 | 0.84 |
| 13201001 | u | Tornillo 4,5x70 mm anticorrosión | 0.18 | 0.09 | 0.02 |
| 33610100 | u | Media teja cerámica para teja Plana Eternal Verea, color rojo | 0.088 | 6.03 | 0.53 |
| 13202013 | u | Peine de alero Verea, modelo ITR universal | 0.233 | 19.8 | 4.61 |
| 13301002 | u | Tornillo 3,5x35 mm anticorrosión | 1.627 | 0.04 | 0.07 |
| 13203101 | u | Perfil de acero prelacado (goterón) Verea, de 2000x95x0,7 mm | 0.116 | 16.5 | 1.91 |
| 39860100 | u | Cumbrera cerámica universal marca Verea | 0.286 | 6.48 | 1.85 |
| 13302003 | u | Banda de ventilación bajo cumbrera Verea | 0.035 | 30.8 | 1.08 |
| 13302002 | u | Lámina cumbrera impermeable transpirable BM3 Verea | 0.004 | 49.5 | 0.20 |
| 13301003 | u | Soporte de cumbrera para listón de madera | 0.115 | 1.54 | 0.18 |
| 13503003 | u | Rastrel para soporte de cumbrera de pino tratado | 0.046 | 3.3 | 0.15 |
| 13301010 | u | Grapa de fijación para teja cumbrera | 0.286 | 0.66 | 0.19 |
| 13301007 | u | Tornillo 4,8x38 mm anticorrosión | 0.312 | 0.08 | 0.02 |
| 39360100 | u | Encuentro 3 aguas marca Verea, color rojo | 0.004 | 60.3 | 0.24 |
| 39560100 | u | Inicio de limatesa cerámico marca Verea, color rojo | 0.01 | 35.1 | 0.35 |
| 39660100 | u | Tapón de cumbrera cerámico marca Verea, color rojo | 0.003 | 35.1 | 0.11 |
|  |  | Total |  |  | 100.84 |

**QTVRPLNF** m² "Tejas Verea" teja plana sobre rastrel horiz y placa de fibrocem
Precio: 102.75
Sistema de cubierta inclinada "Tejas Verea" formado por teja plana sobre rastreles y placa de fibrocemento
Sistema de cubierta inclinada "Tejas Verea" formado por teja cerámica Plana Eternal marca Verea con una pendiente media del 45%. FORMACIÓN DE PENDIENTES: forjado inclinado de hormigón; IMPERMEABILIZACIÓN: placas bajo teja de fibrocemento con paso de onda 177/190/200/230/235 mm, de 2500 mm de longitud, 980 mm de anchura y 6,5 mm de espesor, color gris; Euroclase A1 de reacción al fuego según UNE-EN 13501-1, colocadas con un solape de la placa superior según pendiente y fijadas mecánicamente al soporte; COBERTURA: tejas cerámicas Plana Eternal marca Verea, acabado color rojo, dimensiones 450x255 mm, resistencia a la helada mínima de 1.000 ciclos según norma UNE-EN 539-2, colocadas en seco y a tresbolillo sobre rastreles metálicos de ventilación de dimensiones 25x25 mm. Fijación de las tejas mediante tornillos, grapas o clips con tratamiento anticorrosión. Se utilizará espuma de poliuretano Verea V-100 como elemento posicionador de las tejas. Incluye sistema de cumbrera ventilado (con todos sus componentes), peine de alero de acero inoxidable modelo ITR, piezas especiales de cobertura y resolución de puntos singulares. El precio no incluye el forjado de hormigón.

| Código | Ud | Descripción | Rendimiento | Precio | Importe |
|---|---|---|---|---|---|
| mo020 | h | Oficial 1ª especialista | 1 | 23.08 | 23.08 |
| mo113 | h | Ayudante especialista | 1 | 21.68 | 21.68 |
| 13501017 | u | Placa de fibrocemento con paso de onda 230/235 mm | 0.458 | 38.25 | 17.52 |
| 13503006 | u | Rastrel metálico de ventilación Verea, de 25x25 mm, l= 2m | 1.217 | 5.17 | 6.29 |
| 13301007 | u | Tornillo 4,8x38 mm anticorrosión | 7.806 | 0.08 | 0.62 |
| 33210142 | u | Teja cerámica Plana Eternal Verea, med. 450x255x220, color rojo | 12 | 1.76 | 21.12 |
| 13201003 | u | Tornillo 4,5x50 mm anticorrosión | 1.319 | 0.08 | 0.11 |
| 38920100 | u | Remate lateral cerámico universal | 0.089 | 9.45 | 0.84 |
| 13201001 | u | Tornillo 4,5x70 mm anticorrosión | 0.18 | 0.09 | 0.02 |
| 33610100 | u | Media teja cerámica para teja Plana Eternal Verea, color rojo | 0.088 | 6.03 | 0.53 |
| 13202013 | u | Peine de alero Verea, modelo ITR universal | 0.233 | 19.8 | 4.61 |
| 13301002 | u | Tornillo 3,5x35 mm anticorrosión | 1.627 | 0.04 | 0.07 |
| 13203101 | u | Perfil de acero prelacado (goterón) Verea, de 2000x95x0,7 mm | 0.116 | 16.5 | 1.91 |
| 39860100 | u | Cumbrera cerámica universal marca Verea | 0.286 | 6.48 | 1.85 |
| 13302003 | u | Banda de ventilación bajo cumbrera Verea | 0.035 | 30.8 | 1.08 |
| 13302002 | u | Lámina cumbrera impermeable transpirable BM3 Verea | 0.004 | 49.5 | 0.20 |
| 13301003 | u | Soporte de cumbrera para listón de madera | 0.115 | 1.54 | 0.18 |
| 13503003 | u | Rastrel para soporte de cumbrera de pino tratado | 0.046 | 3.3 | 0.15 |
| 13301010 | u | Grapa de fijación para teja cumbrera | 0.286 | 0.66 | 0.19 |
| 39360100 | u | Encuentro 3 aguas marca Verea, color rojo | 0.004 | 60.3 | 0.24 |
| 39560100 | u | Inicio de limatesa cerámico marca Verea, color rojo | 0.01 | 35.1 | 0.35 |
| 39660100 | u | Tapón de cumbrera cerámico marca Verea, color rojo | 0.003 | 35.1 | 0.11 |
|  |  | Total |  |  | 102.75 |
